# Acometida enterrada a la red de riego de 2 m de longitud

- Propiedad del archivo: CYPE INGENIEROS, S.A.
- Formato: FIEBDC-3/2002
- Divisa: EUR
- Costes indirectos: 3.00 %
- IVA: 21.00 %

**IUR010** Ud Acometida enterrada a la red de riego de 2 m de longitud, formada por tubo de polietileno PE 40, de 20 mm de diámetro exterior, PN=10 atm y 2,8 mm de espesor y llave de corte alojada en arqueta prefabricada de polipropileno.
Suministro e instalación de acometida enterrada a la red de riego de 2 m de longitud, que une la red general de distribución de agua de riego de la empresa suministradora con la red de abastecimiento y distribución interior, formada por tubo de polietileno PE 40, de 20 mm de diámetro exterior, PN=10 atm y 2,8 mm de espesor, colocada sobre cama o lecho de arena de 15 cm de espesor, en el fondo de la zanja previamente excavada, debidamente compactada y nivelada con pisón vibrante de guiado manual, relleno lateral compactando hasta los riñones y posterior relleno con la misma arena hasta 10 cm por encima de la generatriz superior de la tubería; dispositivo de toma en carga colocado sobre la red general de distribución que sirve de enlace entre la acometida y la red; llave de corte de 1/2" de diámetro, situada fuera de los límites de la propiedad, alojada en arqueta prefabricada de polipropileno de 30x30x30 cm, colocada sobre solera de hormigón en masa HM-20/P/20/I de 15 cm de espesor. Incluso p/p de accesorios, y conexión a la red. Sin incluir la rotura y restauración del firme existente, la excavación ni el posterior relleno principal. Totalmente montada, conexionada y probada.
Incluye: Replanteo y trazado de la acometida, coordinado con el resto de instalaciones o elementos que puedan tener interferencias. Eliminación de las tierras sueltas del fondo de la excavación. Vertido y compactación del hormigón en formación de solera. Colocación de la arqueta prefabricada. Vertido de la arena en el fondo de la zanja. Colocación de la tubería. Montaje de la llave de corte sobre la acometida. Colocación de la tapa. Ejecución del relleno envolvente. Empalme de la acometida con la red general del municipio.
Criterio de medición de proyecto: Número de unidades previstas, según documentación gráfica de Proyecto.
Criterio de medición de obra: Se medirá el número de unidades realmente ejecutadas según especificaciones de Proyecto.

| Código | Ud | Descripción | Rendimiento | Precio | Importe |
|---|---|---|---|---|---|
| mt10hmf010Mp | m³ | Hormigón HM-20/P/20/I, fabricado en central. (material) | 0.111 | 69.91 | 7.76 |
| mt11arp100a | Ud | Arqueta de polipropileno, 30x30x30 cm. (material) | 1.000 | 29.74 | 29.74 |
| mt11arp050c | Ud | Tapa de PVC, para arquetas de fontanería de 30x30 cm. (material) | 1.000 | 18.21 | 18.21 |
| mt01ara010 | m³ | Arena de 0 a 5 mm de diámetro. (material) | 0.212 | 12.10 | 2.57 |
| mt37tpa012a | Ud | Collarín de toma en carga de PP, para tubo de polietileno, de 20 mm de diámetro exterior, según UNE-EN ISO 15874-3. (material) | 1.000 | 1.34 | 1.34 |
| mt37tpa009a | m | Acometida de polietileno PE 40, de 20 mm de diámetro exterior, PN=10 atm y 2,8 mm de espesor, según UNE-EN 12201-2, incluso p/p de accesorios de conexión y piezas especiales. (material) | 2.000 | 1.07 | 2.14 |
| mt37sve030b | Ud | Válvula de esfera de latón niquelado para roscar de 1/2", con mando de cuadradillo. (material) | 1.000 | 3.93 | 3.93 |
| mo020 | h | Oficial 1ª construcción. (mano de obra) | 0.108 | 17.24 | 1.86 |
| mo113 | h | Peón ordinario construcción. (mano de obra) | 0.108 | 15.92 | 1.72 |
| mo008 | h | Oficial 1ª fontanero. (mano de obra) | 3.662 | 17.82 | 65.26 |
| mo107 | h | Ayudante fontanero. (mano de obra) | 1.831 | 16.10 | 29.48 |
| % | % | Costes directos complementarios | 4 % | 164.01 | 6.56 |
|  |  | Costes directos |  |  | 170.57 |
