# Canaleta prefabricada de PVC

- Propiedad del archivo: CYPE INGENIEROS, S.A.
- Formato: FIEBDC-3/2002
- Divisa: EUR
- Costes indirectos: 3.00 %
- IVA: 21.00 %

**IUS082** m Canaleta prefabricada de PVC, de 500 mm de longitud, 200 mm de ancho y 188 mm de alto, gris, con conexiones de Ø 90 mm, y Ø 110 mm, CAN-200-G "ADEQUA", con rejilla transitable clase A-15 según UNE-EN 124 y UNE-EN 1433, de polipropileno, de 200 mm de ancho y 500 mm de longitud, gris, RG-200-G.
Formación de canaleta prefabricada de PVC, de 500 mm de longitud, 200 mm de ancho y 188 mm de alto, gris, con conexiones de Ø 90 mm, y Ø 110 mm, CAN-200-G "ADEQUA", con rejilla transitable clase A-15 según UNE-EN 124 y UNE-EN 1433, de polipropileno, de 200 mm de ancho y 500 mm de longitud, gris, RG-200-G, realizado sobre solera de hormigón en masa HM-20/B/20/I de 10 cm de espesor. Incluso p/p de piezas especiales, recibido, sifón en línea registrable colocado a la salida del sumidero para garantizar el sello hidráulico, incluyendo el relleno del trasdós y sin incluir la excavación. Totalmente montado, conexionado a la red general de desagüe y probado.
Incluye: Replanteo y trazado del sumidero. Eliminación de las tierras sueltas en el fondo previamente excavado. Vertido y compactación del hormigón en formación de solera. Montaje de los accesorios en la canaleta. Colocación del sumidero sobre la base de hormigón. Formación de agujeros para conexionado de tubos. Empalme y rejuntado de la tubería al sumidero. Colocación del sifón en línea.
Criterio de medición de proyecto: Longitud medida en proyección horizontal, según documentación gráfica de Proyecto.
Criterio de medición de obra: Se medirá, en proyección horizontal, la longitud realmente ejecutada según especificaciones de Proyecto.

| Código | Ud | Descripción | Rendimiento | Precio | Importe |
|---|---|---|---|---|---|
| mt10hmf010Mm | m³ | Hormigón HM-20/B/20/I, fabricado en central. (material) | 0.052 | 73.96 | 3.85 |
| mt11cnq100a | Ud | Canaleta prefabricada de PVC, de 500 mm de longitud, 200 mm de ancho y 188 mm de alto, gris, con conexiones de Ø 90 mm, y Ø 110 mm, CAN-200-G "ADEQUA", incluso p/p de piezas especiales. (material) | 2.000 | 13.64 | 27.28 |
| mt11cnq105i | Ud | Rejilla transitable clase A-15 según UNE-EN 124 y UNE-EN 1433, de polipropileno, de 200 mm de ancho y 500 mm de longitud, gris, RG-200-G "ADEQUA", para canaleta prefabricada de PVC. (material) | 2.000 | 15.62 | 31.24 |
| mt11pvq010a | Ud | Sifón en línea, registrable, de PVC-U, color gris, SD-VX "ADEQUA", de 110 mm de diámetro, con dos embocaduras, una de entrada y otra de salida, con ampliaciones excéntricas macho-hembra de 110-125 mm de diámetro y dos tapones de 100 mm de diámetro para registro de cada cámara por separado. (material) | 1.000 | 72.79 | 72.79 |
| mo041 | h | Oficial 1ª construcción de obra civil. (mano de obra) | 0.377 | 17.24 | 6.50 |
| mo087 | h | Ayudante construcción de obra civil. (mano de obra) | 0.188 | 16.13 | 3.03 |
| % | % | Costes directos complementarios | 2 % | 144.69 | 2.89 |
|  |  | Costes directos |  |  | 147.58 |
