# Tubería para ventilación secundaria

- Propiedad del archivo: CYPE INGENIEROS, S.A.
- Formato: FIEBDC-3/2002
- Divisa: EUR
- Costes indirectos: 3.00 %
- IVA: 21.00 %

## I Instalaciones

### IS Evacuación de aguas

#### ISB Bajantes

**ISB041** m Tubería para ventilación secundaria.
Tubería para ventilación secundaria de la red de evacuación de aguas, formada por tubo de PVC, de 75 mm de diámetro y 1,2 mm de espesor; unión pegada con adhesivo. Incluso líquido limpiador, adhesivo para tubos y accesorios de PVC, material auxiliar para montaje y sujeción a la obra, accesorios y piezas especiales.
Incluye: Replanteo del recorrido de la tubería para ventilación y de la situación de los elementos de sujeción. Presentación en seco de los tubos. Fijación del material auxiliar para montaje y sujeción a la obra. Montaje, conexionado y comprobación de su correcto funcionamiento.
Criterio de medición de proyecto: Longitud medida según documentación gráfica de Proyecto.
Criterio de medición de obra: Se medirá la longitud realmente ejecutada según especificaciones de Proyecto.

| Código | Ud | Descripción | Rendimiento | Precio | Importe |
|---|---|---|---|---|---|
| mt36tvg400d | Ud | Material auxiliar para montaje y sujeción a la obra de las tuberías de PVC, de 75 mm de diámetro. (material) | 0.250 | 0.23 | 0.06 |
| mt36tvg010dh | m | Tubo de PVC, de 75 mm de diámetro y 1,2 mm de espesor, con el precio incrementado el 35% en concepto de accesorios y piezas especiales. (material) | 1.050 | 2.07 | 2.17 |
| mt11var009 | l | Líquido limpiador para pegado mediante adhesivo de tubos y accesorios de PVC. (material) | 0.026 | 16.54 | 0.43 |
| mt11var010 | l | Adhesivo para tubos y accesorios de PVC. (material) | 0.013 | 22.91 | 0.30 |
| op00ato010 |  | Atornillador. | 1.000 | 0.00 | 0.00 |
| op00mar010 |  | Martillo. | 1.000 | 0.00 | 0.00 |
| op00tal010 |  | Taladro. | 1.000 | 0.00 | 0.00 |
| mo008 | h | Oficial 1ª fontanero. (mano de obra) | 0.085 | 20.48 | 1.74 |
| mo107 | h | Ayudante fontanero. (mano de obra) | 0.043 | 18.88 | 0.81 |
| % | % | Costes directos complementarios | 2 % | 5.51 | 0.11 |
|  |  | Costes directos |  |  | 5.62 |
