# Terminal de aireación

- Propiedad del archivo: CYPE INGENIEROS, S.A.
- Formato: FIEBDC-3/2002
- Divisa: EUR
- Costes indirectos: 3.00 %
- IVA: 21.00 %

## I Instalaciones

### IS Evacuación de aguas

#### ISB Bajantes

**ISB044** Ud Terminal de aireación.
Tapón de ventilación de PVC, TAVE-1012 "ADEQUA", de 110 mm de diámetro, color gris RAL 7037, para tubería de ventilación, conectado al extremo superior de la bajante con unión pegada con adhesivo. Incluso líquido limpiador y adhesivo para tubos y accesorios de PVC.
Incluye: Replanteo. Montaje y conexionado.
Criterio de medición de proyecto: Número de unidades previstas, según documentación gráfica de Proyecto.
Criterio de medición de obra: Se medirá el número de unidades realmente ejecutadas según especificaciones de Proyecto.

| Código | Ud | Descripción | Rendimiento | Precio | Importe |
|---|---|---|---|---|---|
| mt36vpq020f | Ud | Tapón de ventilación de PVC, TAVE-1012 "ADEQUA", de 110 mm de diámetro, color gris RAL 7037, para tubería de ventilación. (material) | 1.000 | 13.80 | 13.80 |
| mt36tiq012b | l | Líquido limpiador para pegado mediante adhesivo de tubos y accesorios de PVC, "ADEQUA". (material) | 0.008 | 33.14 | 0.27 |
| mt36tiq013b | kg | Adhesivo para tubos y accesorios de PVC, "ADEQUA". (material) | 0.004 | 31.92 | 0.13 |
| mo008 | h | Oficial 1ª fontanero. (mano de obra) | 0.150 | 20.48 | 3.07 |
| mo107 | h | Ayudante fontanero. (mano de obra) | 0.150 | 18.88 | 2.83 |
| % | % | Costes directos complementarios | 2 % | 20.10 | 0.40 |
|  |  | Costes directos |  |  | 20.50 |
