# Válvula antirretorno de seguridad de PVC, VAR-110 "ADEQUA", de 110 mm de diámetro

- Propiedad del archivo: CYPE INGENIEROS, S.A.
- Formato: FIEBDC-3/2002
- Divisa: EUR
- Costes indirectos: 3.00 %
- IVA: 21.00 %

## I Instalaciones

### IS Evacuación de aguas

#### ISS Colectores suspendidos

**ISS005** Ud Válvula antirretorno de seguridad de PVC, VAR-110 "ADEQUA", de 110 mm de diámetro.
Suministro y montaje de válvula antirretorno de seguridad de PVC, VAR-110 "ADEQUA", de 110 mm de diámetro, con junta labiada y registro en la parte superior, colocada entre el colector de salida y la acometida.
Incluye: Montaje, conexionado y comprobación de su correcto funcionamiento.
Criterio de medición de proyecto: Número de unidades previstas, según documentación gráfica de Proyecto.
Criterio de medición de obra: Se medirá el número de unidades realmente ejecutadas según especificaciones de Proyecto.

| Código | Ud | Descripción | Rendimiento | Precio | Importe |
|---|---|---|---|---|---|
| mt11pvq020a | Ud | Válvula antirretorno de seguridad de PVC, VAR-110 "ADEQUA", de 110 mm de diámetro, con junta labiada y registro en la parte superior. (material) | 1.000 | 173.96 | 173.96 |
| mo008 | h | Oficial 1ª fontanero. (mano de obra) | 0.351 | 17.82 | 6.25 |
| % | % | Costes directos complementarios | 2 % | 180.21 | 3.60 |
|  |  | Costes directos |  |  | 183.81 |
