# Impermeabilización bajo revestimiento

- Propiedad del archivo: CYPE INGENIEROS, S.A.
- Formato: FIEBDC-3/2002
- Divisa: EUR
- Costes indirectos: 3.00 %
- IVA: 21.00 %

## N Aislamientos e impermeabilizaciones

### NI Impermeabilizaciones

#### NIH Locales húmedos

**NIH020** m² Impermeabilización bajo revestimiento, solado o alicatado cerámico, en paramentos verticales y horizontales de locales húmedos, compuesta de: capa separadora bajo impermeabilización: geotextil no tejido compuesto por fibras de poliéster unidas por agujeteado, (300 g/m²), sobre formación de pendientes (no incluida en este precio); impermeabilización monocapa no adherida: lámina impermeabilizante de PVC de 1,5x1,5 m, LPVC "ADEQUA", fijada en solapes y bordes mediante soldadura termoplástica; y capa separadora bajo protección: geotextil no tejido compuesto por fibras de poliéster unidas por agujeteado, (300 g/m²), preparada para recibir directamente el revestimiento (no incluido en este precio).
Formación de impermeabilización bajo revestimiento, solado o alicatado cerámico, en paramentos verticales y horizontales de locales húmedos, compuesta de: CAPA SEPARADORA BAJO IMPERMEABILIZACIÓN: geotextil no tejido compuesto por fibras de poliéster unidas por agujeteado, con una resistencia a la tracción longitudinal de 3,45 kN/m, una resistencia a la tracción transversal de 3,45 kN/m, una apertura de cono al ensayo de perforación dinámica según UNE-EN ISO 13433 inferior a 15 mm, resistencia CBR a punzonamiento 0,8 kN y una masa superficial de 300 g/m², sobre formación de pendientes (no incluida en este precio); IMPERMEABILIZACIÓN: tipo monocapa, no adherida, mediante lámina impermeabilizante de PVC de 1,5x1,5 m, LPVC "ADEQUA", fijada en solapes y bordes mediante soldadura termoplástica; CAPA SEPARADORA BAJO PROTECCIÓN: geotextil no tejido compuesto por fibras de poliéster unidas por agujeteado, con una resistencia a la tracción longitudinal de 3,45 kN/m, una resistencia a la tracción transversal de 3,45 kN/m, una apertura de cono al ensayo de perforación dinámica según UNE-EN ISO 13433 inferior a 15 mm, resistencia CBR a punzonamiento 0,8 kN y una masa superficial de 300 g/m², preparada para recibir directamente el revestimiento (no incluido en este precio). Incluso p/p de resolución de uniones, corte y preparación de las láminas impermeabilizantes de PVC.
Incluye: Colocación de la capa separadora bajo impermeabilización. Corte y preparación de las láminas impermeabilizantes de PVC. Colocación de la impermeabilización. Resolución de uniones, juntas y puntos singulares. Colocación de la capa separadora bajo protección.
Criterio de medición de proyecto: Superficie medida según documentación gráfica de Proyecto.
Criterio de medición de obra: Se medirá la superficie realmente ejecutada según especificaciones de Proyecto.

| Código | Ud | Descripción | Rendimiento | Precio | Importe |
|---|---|---|---|---|---|
| mt14gsa020dg | m² | Geotextil no tejido compuesto por fibras de poliéster unidas por agujeteado, con una resistencia a la tracción longitudinal de 3,45 kN/m, una resistencia a la tracción transversal de 3,45 kN/m, una apertura de cono al ensayo de perforación dinámica según UNE-EN ISO 13433 inferior a 15 mm, resistencia CBR a punzonamiento 0,8 kN y una masa superficial de 300 g/m², según UNE-EN 13252. (material) | 2.100 | 1.17 | 2.46 |
| mt15req015e | Ud | Lámina impermeabilizante de PVC de 1,5x1,5 m, LPVC "ADEQUA". (material) | 0.470 | 53.74 | 25.26 |
| op00pis010 |  | Pistola de aire caliente para soldadura de materiales termoplásticos. | 1.000 | 0.00 | 0.00 |
| mo029 | h | Oficial 1ª aplicador de láminas impermeabilizantes. (mano de obra) | 0.303 | 17.24 | 5.22 |
| mo067 | h | Ayudante aplicador de láminas impermeabilizantes. (mano de obra) | 0.303 | 16.13 | 4.89 |
| % | % | Costes directos complementarios | 2 % | 37.83 | 0.76 |
|  |  | Costes directos |  |  | 38.59 |
