# Acometida general de saneamiento

- Propiedad del archivo: CYPE Ingenieros S.A.
- Formato: FIEBDC-3/2016
- Programa: Generador de precios de la construcción. CYPE Ingenieros, S.A.
- Fecha: 11/03/2022
- Divisa: EUR
- Costes indirectos: 3 %
- IVA: 21 %

## A Acondicionamiento del terreno

### AS Red de saneamiento horizontal

#### ASB Acometidas

**ASB010** m Acometida general de saneamiento.
Acometida general de saneamiento, para la evacuación de aguas residuales y/o pluviales a la red general del municipio, con una pendiente mínima del 2%, para la evacuación de aguas residuales y/o pluviales, formada por tubo de PVC liso, serie SN-4, rigidez anular nominal 4 kN/m², de 200 mm de diámetro exterior, pegado mediante adhesivo, colocado sobre lecho de arena de 10 cm de espesor, debidamente compactada y nivelada con pisón vibrante de guiado manual, relleno lateral compactando hasta los riñones y posterior relleno con la misma arena hasta 30 cm por encima de la generatriz superior de la tubería, con sus correspondientes juntas y piezas especiales. Incluso líquido limpiador y adhesivo para tubos y accesorios de PVC y hormigón en masa HM-20/P/20/X0 para la posterior reposición del firme existente.
Criterio de valoración económica: El precio incluye la demolición y el levantado del firme existente, pero no incluye la excavación, el relleno principal ni la conexión a la red general de saneamiento.
Incluye: Replanteo y trazado de la acometida en planta y pendientes. Rotura del pavimento con compresor. Presentación en seco de tubos y piezas especiales. Vertido de la arena en el fondo de la zanja. Descenso y colocación de los colectores en el fondo de la zanja. Montaje, conexionado y comprobación de su correcto funcionamiento. Ejecución del relleno envolvente. Realización de pruebas de servicio.
Criterio de medición de proyecto: Longitud medida en proyección horizontal, según documentación gráfica de Proyecto, entre caras interiores del muro del edificio y del pozo de la red municipal.
Criterio de medición de obra: Se medirá, en proyección horizontal, la longitud realmente ejecutada según especificaciones de Proyecto, entre caras interiores del muro del edificio y del pozo de la red municipal.

| Código | Ud | Descripción | Rendimiento | Precio | Importe |
|---|---|---|---|---|---|
| mt01ara010 | m³ | Arena de 0 a 5 mm de diámetro. (material) | 0.385 | 12.02 | 4.628 |
| mt11tpb030d | m | Tubo de PVC liso, para saneamiento enterrado sin presión, serie SN-4, rigidez anular nominal 4 kN/m², de 200 mm de diámetro exterior y 4,9 mm de espesor, según UNE-EN 1401-1. (material) | 1.05 | 10.06 | 10.563 |
| mt11var009 | l | Líquido limpiador para pegado mediante adhesivo de tubos y accesorios de PVC. (material) | 0.079 | 16.54 | 1.307 |
| mt11var010 | l | Adhesivo para tubos y accesorios de PVC. (material) | 0.039 | 22.91 | 0.893 |
| mt10hmf010tLc | m³ | Hormigón HM-20/P/20/X0, fabricado en central. (material) | 0.09 | 69.13 | 6.222 |
| mq05pdm010b | h | Compresor portátil eléctrico 5 m³/min de caudal. (maquinaria) | 0.679 | 7.73 | 5.249 |
| mq05mai030 | h | Martillo neumático. (maquinaria) | 0.679 | 4.57 | 3.103 |
| mq01ret020b | h | Retrocargadora sobre neumáticos, de 70 kW. (maquinaria) | 0.03 | 40.9 | 1.227 |
| mq02rop020 | h | Pisón vibrante de guiado manual, de 80 kg, con placa de 30x30 cm, tipo rana. (maquinaria) | 0.22 | 3.92 | 0.862 |
| mo020 | h | Oficial 1ª construcción. (mano de obra) | 1.194 | 19.93 | 23.796 |
| mo112 | h | Peón especializado construcción. (mano de obra) | 0.597 | 19 | 11.343 |
| mo008 | h | Oficial 1ª fontanero. (mano de obra) | 0.138 | 20.48 | 2.826 |
| mo107 | h | Ayudante fontanero. (mano de obra) | 0.138 | 18.88 | 2.605 |
| % | % | Costes directos complementarios | 4 % | 74.624 | 2.985 |
|  |  | Costes directos |  |  | 77.609 |

Residuos:
- colocación: mt01ara010 Arena de 0 a 5 mm de diámetro; factor de residuo 0.009
- colocación: mt11tpb030d; factor de residuo 0.0746419
- colocación: mt10hmf010tLc Hormigón HM-20/P/20/X0, fabricado en central; factor de residuo 0.00339809

## Recursos

**mt01ara010** m³ Arena de 0 a 5 mm de diámetro
Datos técnicos: Coste energético 292.500 MJ; Emisión de CO2 15.600 kg; Código LER 01 04 09; Masa del elemento 1950 kg; Volumen 1.21875 m3

**mt11tpb030d** m Tubo de PVC liso
Datos técnicos: Coste energético 186.841 MJ; Emisión de CO2 17.199 kg; Código LER 17 02 03; Masa del elemento 3.6 kg; Volumen 0.006 m3
Residuos:
- embalaje: re170201 Madera. (componente de residuo); rendimiento 0.201 kg; Código LER 17 02 01; Masa del elemento 1 kg; Volumen 0.000909 m3
- embalaje: re170203 Plástico. (componente de residuo); rendimiento 0.001 kg; Código LER 17 02 03; Masa del elemento 1 kg; Volumen 0.001667 m3

**mt10hmf010tLc** m³ Hormigón HM-20/P/20/X0, fabricado en central
Datos técnicos: Coste energético 2438.000 MJ; Emisión de CO2 276.000 kg; Código LER 17 01 01; Masa del elemento 2300 kg; Volumen 1.533333 m3
