# Red interior de evacuación para cocina

- Propiedad del archivo: CYPE Ingenieros S.A.
- Formato: FIEBDC-3/2016
- Programa: Generador de precios de la construcción. CYPE Ingenieros, S.A.
- Fecha: 11/03/2022
- Divisa: EUR
- Costes indirectos: 3 %
- IVA: 21 %

## I Instalaciones

### IS Evacuación de aguas

#### ISD Derivaciones individuales

**ISD022** Ud Red interior de evacuación para cocina.
Red interior de evacuación insonorizada y con resistencia al fuego, para cocina con dotación para: fregadero, toma de desagüe para lavadora, realizada con tubo de PVC-U con carga mineral para la red de desagües que conectan la evacuación de los aparatos con la bajante, con los diámetros necesarios para cada punto de servicio. Incluso, material auxiliar para montaje y sujeción a la obra, accesorios y piezas especiales.
Incluye: Replanteo del recorrido de la tubería y de la situación de los elementos de sujeción. Presentación en seco de los tubos. Fijación del material auxiliar para montaje y sujeción a la obra. Montaje, conexionado y comprobación de su correcto funcionamiento. Realización de pruebas de servicio.
Criterio de medición de proyecto: Número de unidades previstas, según documentación gráfica de Proyecto.
Criterio de medición de obra: Se medirá el número de unidades realmente ejecutadas según especificaciones de Proyecto.

| Código | Ud | Descripción | Rendimiento | Precio | Importe |
|---|---|---|---|---|---|
| mt36tij010ac | m | Tubo de PVC-U con carga mineral, insonorizado, de 40 mm de diámetro y 3 mm de espesor, nivel sonoro 14 dB según UNE-EN 14366, reacción al fuego clase B-s2, d0 según UNE-EN 13501-1, con extremo abocardado y junta elástica, con el precio incrementado el 10% en concepto de accesorios y piezas especiales. (material) | 4.3 | 3.58 | 15.394 |
| mt30del010a | Ud | Toma de desagüe para electrodoméstico, con enlace mixto macho de PVC, de 40 mm de diámetro. (material) | 1 | 2.11 | 2.110 |
| mo008 | h | Oficial 1ª fontanero. (mano de obra) | 4.3 | 20.48 | 88.064 |
| mo107 | h | Ayudante fontanero. (mano de obra) | 2.15 | 18.88 | 40.592 |
| % | % | Costes directos complementarios | 2 % | 146.160 | 2.923 |
|  |  | Costes directos |  |  | 149.083 |
