# Sumidero sifónico de PVC, con conexiones de salida vertical y horizontal de 40 mm de diámetro, con rejilla plana de polipropileno de 120x120 mm, SS-54 "ADEQUA"

- Propiedad del archivo: CYPE INGENIEROS, S.A.
- Formato: FIEBDC-3/2002
- Divisa: EUR
- Costes indirectos: 3.00 %
- IVA: 21.00 %

## A Acondicionamiento del terreno

### AS Red de saneamiento horizontal

#### ASI Sistemas de evacuación de suelos

**ASI020** Ud Sumidero sifónico de PVC, con conexiones de salida vertical y horizontal de 40 mm de diámetro, con rejilla plana de polipropileno de 120x120 mm, SS-54 "ADEQUA".
Instalación de sumidero sifónico de PVC, con conexiones de salida vertical y horizontal de 40 mm de diámetro, con rejilla plana de polipropileno de 120x120 mm, SS-54 "ADEQUA", para recogida de aguas pluviales o de locales húmedos. Incluso p/p de accesorios de montaje, piezas especiales, material auxiliar y elementos de sujeción. Totalmente montado, conexionado a la red general de desagüe y probado.
Incluye: Replanteo y trazado. Colocación y fijación del sumidero. Unión del tubo de desagüe a la bajante o arqueta existentes.
Criterio de medición de proyecto: Número de unidades previstas, según documentación gráfica de Proyecto.
Criterio de medición de obra: Se medirá el número de unidades realmente ejecutadas según especificaciones de Proyecto.

| Código | Ud | Descripción | Rendimiento | Precio | Importe |
|---|---|---|---|---|---|
| mt11clq050a | Ud | Sumidero sifónico de PVC, con conexiones de salida vertical y horizontal de 40 mm de diámetro, con rejilla plana de polipropileno de 120x120 mm, SS-54 "ADEQUA". (material) | 1.000 | 7.44 | 7.44 |
| mt11var020 | Ud | Material auxiliar para saneamiento. (material) | 1.000 | 0.75 | 0.75 |
| mo008 | h | Oficial 1ª fontanero. (mano de obra) | 0.355 | 17.82 | 6.33 |
| % | % | Costes directos complementarios | 2 % | 14.52 | 0.29 |
|  |  | Costes directos |  |  | 14.81 |
