# Sistema de sellado de penetraciones para protección pasiva contra incendios con manguito intumescente cortafuego

- Propiedad del archivo: CYPE INGENIEROS, S.A.
- Formato: FIEBDC-3/2002
- Divisa: EUR
- Costes indirectos: 3.00 %
- IVA: 21.00 %

## I Instalaciones

### IO Contra incendios

#### IOJ Protección pasiva contra incendios

**IOJ010** Ud Sistema de sellado de penetraciones para protección pasiva contra incendios con manguito intumescente cortafuego, "ADEQUA", para una resistencia al fuego del sistema de 90 minutos, colocado alrededor de la tubería combustible de 125 mm de diámetro, en paso de forjado o muro.
Suministro e instalación de sistema de sellado de penetraciones para protección pasiva contra incendios formado por manguito intumescente cortafuego, "ADEQUA", para una resistencia al fuego del sistema de 90 minutos, colocado alrededor de la tubería combustible de 125 mm de diámetro, que forma parte del sistema de evacuación y saneamiento, en la zona de paso a través de forjado o muro. Incluso tornillos de fijación del manguito al paramento soporte. Totalmente montado.
Incluye: Colocación del manguito alrededor del tubo. Cierre del manguito. Fijación del manguito al paramento soporte.
Criterio de medición de proyecto: Número de unidades previstas, según documentación gráfica de Proyecto.
Criterio de medición de obra: Se medirá el número de unidades realmente ejecutadas según especificaciones de Proyecto.

| Código | Ud | Descripción | Rendimiento | Precio | Importe |
|---|---|---|---|---|---|
| mt41mca010a | Ud | Manguito intumescente cortafuego, "ADEQUA", de 2190 mm de longitud, para tubería combustible de hasta 200 mm de diámetro, con resistencia al fuego de 180 minutos, incluso horquillas de fijación, tacos y tornillos de fijación. (material) | 0.226 | 288.71 | 65.25 |
| mo008 | h | Oficial 1ª fontanero. (mano de obra) | 0.266 | 17.82 | 4.74 |
| % | % | Costes directos complementarios | 2 % | 69.99 | 1.40 |
|  |  | Costes directos |  |  | 71.39 |
