# Canalón circular de PVC, Plunia CA-130-B "ADEQUA", de desarrollo 130 mm, color blanco RAL 9016

- Propiedad del archivo: CYPE INGENIEROS, S.A.
- Formato: FIEBDC-3/2002
- Divisa: EUR
- Costes indirectos: 3.00 %
- IVA: 21.00 %

## I Instalaciones

### IS Evacuación de aguas

#### ISC Canalones

**ISC010** m Canalón circular de PVC, Plunia CA-130-B "ADEQUA", de desarrollo 130 mm, color blanco RAL 9016.
Suministro y montaje de canalón circular de PVC, Plunia CA-130-B "ADEQUA", de desarrollo 130 mm, color blanco RAL 9016, para recogida de aguas, formado por piezas preformadas, fijadas mediante pletinas metálicas de fijación al alero y ganchos de PVC, con una pendiente mínima del 0,5%. Incluso p/p de piezas especiales, remates finales del mismo material, y piezas de conexión a bajantes. Totalmente montado, conexionado y probado.
Incluye: Replanteo y trazado del canalón. Colocación y sujeción de abrazaderas. Montaje de las piezas, partiendo del punto de desagüe. Empalme de las piezas. Conexión a las bajantes.
Criterio de medición de proyecto: Longitud medida según documentación gráfica de Proyecto.
Criterio de medición de obra: Se medirá la longitud realmente ejecutada según especificaciones de Proyecto.

| Código | Ud | Descripción | Rendimiento | Precio | Importe |
|---|---|---|---|---|---|
| mt36cau050a | m | Canalón circular de PVC, Plunia CA-130-B "ADEQUA", de desarrollo 130 mm, color blanco RAL 9016, según UNE-EN 607, incluso p/p de soportes, esquinas, tapas, remates finales, piezas de conexión a bajantes y piezas especiales. (material) | 1.100 | 11.24 | 12.36 |
| mt36cau030 | Ud | Material auxiliar para canalones y bajantes de instalaciones de evacuación de PVC, "ADEQUA". (material) | 0.250 | 1.92 | 0.48 |
| mo008 | h | Oficial 1ª fontanero. (mano de obra) | 0.214 | 17.82 | 3.81 |
| mo107 | h | Ayudante fontanero. (mano de obra) | 0.214 | 16.10 | 3.45 |
| % | % | Costes directos complementarios | 2 % | 20.10 | 0.40 |
|  |  | Costes directos |  |  | 20.50 |
