# Válvula antirretorno de polipropileno, de 110 mm de diámetro, con cierre automático con clapeta

- Propiedad del archivo: CYPE INGENIEROS, S.A.
- Formato: FIEBDC-3/2002
- Divisa: EUR
- Costes indirectos: 3.00 %
- IVA: 21.00 %

## I Instalaciones

### IS Evacuación de aguas

#### ISS Colectores suspendidos

**ISS005** Ud Válvula antirretorno de polipropileno, de 110 mm de diámetro, con cierre automático con clapeta.
Suministro y montaje de válvula antirretorno de polipropileno, de 110 mm de diámetro, con cierre automático con clapeta, colocada entre el colector de salida y la acometida.
Incluye: Montaje, conexionado y comprobación de su correcto funcionamiento.
Criterio de medición de proyecto: Número de unidades previstas, según documentación gráfica de Proyecto.
Criterio de medición de obra: Se medirá el número de unidades realmente ejecutadas según especificaciones de Proyecto.

| Código | Ud | Descripción | Rendimiento | Precio | Importe |
|---|---|---|---|---|---|
| mt11ita010a | Ud | Válvula antirretorno de polipropileno, de 110 mm de diámetro, con cierre automático con clapeta. (material) | 1.000 | 244.14 | 244.14 |
| mo008 | h | Oficial 1ª fontanero. (mano de obra) | 0.374 | 17.82 | 6.66 |
| % | % | Costes directos complementarios | 2 % | 250.80 | 5.02 |
|  |  | Costes directos |  |  | 255.82 |
