# Sumidero sifónico de PVC, de salida vertical de 75 mm de diámetro, con rejilla de PP de 200x200 mm

- Propiedad del archivo: CYPE INGENIEROS, S.A.
- Formato: FIEBDC-3/2002
- Divisa: EUR
- Costes indirectos: 3.00 %
- IVA: 21.00 %

**ASI020** Ud Sumidero sifónico de PVC, de salida vertical de 75 mm de diámetro, con rejilla de PP de 200x200 mm.
Instalación de sumidero sifónico de PVC, de salida vertical de 75 mm de diámetro, con rejilla de PP de 200x200 mm, para recogida de aguas pluviales o de locales húmedos. Incluso p/p de accesorios de montaje, piezas especiales, material auxiliar y elementos de sujeción. Totalmente montado, conexionado a la red general de desagüe y probado.
Incluye: Replanteo y trazado. Colocación y fijación del sumidero. Unión del tubo de desagüe a la bajante o arqueta existentes.
Criterio de medición de proyecto: Número de unidades previstas, según documentación gráfica de Proyecto.
Criterio de medición de obra: Se medirá el número de unidades realmente ejecutadas según especificaciones de Proyecto.

| Código | Ud | Descripción | Rendimiento | Precio | Importe |
|---|---|---|---|---|---|
| mt11sup030b | Ud | Sumidero sifónico de PVC, de salida vertical de 75 mm de diámetro, con rejilla de PP de 200x200 mm. (material) | 1.000 | 12.65 | 12.65 |
| mt11var020 | Ud | Material auxiliar para saneamiento. (material) | 1.000 | 0.75 | 0.75 |
| mo008 | h | Oficial 1ª fontanero. (mano de obra) | 0.344 | 17.82 | 6.13 |
| % | % | Costes directos complementarios | 2 % | 19.53 | 0.39 |
|  |  | Costes directos |  |  | 19.92 |
