# Terminal de aireación

- Propiedad del archivo: CYPE Ingenieros S.A.
- Formato: FIEBDC-3/2016
- Programa: Generador de precios de la construcción. CYPE Ingenieros, S.A.
- Fecha: 11/03/2022
- Divisa: EUR
- Costes indirectos: 3 %
- IVA: 21 %

## I Instalaciones

### IS Evacuación de aguas

#### ISB Bajantes

**ISB044** Ud Terminal de aireación.
Tapón de ventilación de PVC, TAVE-1012 "ADEQUA", de 110 mm de diámetro, color gris RAL 7037, para tubería de ventilación, conectado al extremo superior de la bajante con unión pegada con adhesivo. Incluso líquido limpiador y adhesivo para tubos y accesorios de PVC.
Incluye: Replanteo. Montaje y conexionado.
Criterio de medición de proyecto: Número de unidades previstas, según documentación gráfica de Proyecto.
Criterio de medición de obra: Se medirá el número de unidades realmente ejecutadas según especificaciones de Proyecto.

| Código | Ud | Descripción | Rendimiento | Precio | Importe |
|---|---|---|---|---|---|
| mt36vpq020f | Ud | Tapón de ventilación de PVC, TAVE-1012 "ADEQUA", de 110 mm de diámetro, color gris RAL 7037, para tubería de ventilación. (material) | 1 | 13.8 | 13.800 |
| mt36tiq012b | l | Líquido limpiador para pegado mediante adhesivo de tubos y accesorios de PVC, "ADEQUA". (material) | 0.008 | 33.14 | 0.265 |
| mt36tiq013b | kg | Adhesivo para tubos y accesorios de PVC, "ADEQUA". (material) | 0.004 | 31.92 | 0.128 |
| mo008 | h | Oficial 1ª fontanero. (mano de obra) | 0.163 | 20.48 | 3.338 |
| mo107 | h | Ayudante fontanero. (mano de obra) | 0.163 | 18.88 | 3.077 |
| % | % | Costes directos complementarios | 2 % | 20.608 | 0.412 |
|  |  | Costes directos |  |  | 21.020 |

Residuos:
- colocación: mt36vpq020f; factor de residuo 0.0265381

## Recursos

**mt36vpq020f** Ud Tapón de ventilación de PVC
Datos técnicos: Coste energético 34.442 MJ; Emisión de CO2 1.693 kg; Código LER 17 02 03; Masa del elemento 0.42 kg; Volumen 0.0007 m3
Residuos:
- embalaje: re150101 Envases de papel y cartón. (componente de residuo); rendimiento 0.036 kg; Código LER 15 01 01; Masa del elemento 1 kg; Volumen 0.001333 m3
