# Válvula de aireación

- Propiedad del archivo: CYPE Ingenieros S.A.
- Formato: FIEBDC-3/2016
- Programa: Generador de precios de la construcción. CYPE Ingenieros, S.A.
- Fecha: 11/03/2022
- Divisa: EUR
- Costes indirectos: 3 %
- IVA: 21 %

## I Instalaciones

### IS Evacuación de aguas

#### ISD Derivaciones individuales

**ISD007** Ud Válvula de aireación.
Válvula de ventilación de PVC, de 40 mm de diámetro, colocada mediante unión pegada con adhesivo. Incluso líquido limpiador y adhesivo para tubos y accesorios de PVC.
Incluye: Montaje, conexionado y comprobación de su correcto funcionamiento.
Criterio de medición de proyecto: Número de unidades previstas, según documentación gráfica de Proyecto.
Criterio de medición de obra: Se medirá el número de unidades realmente ejecutadas según especificaciones de Proyecto.

| Código | Ud | Descripción | Rendimiento | Precio | Importe |
|---|---|---|---|---|---|
| mt36vpn010a | Ud | Válvula de ventilación de PVC, de 40 mm de diámetro. (material) | 1 | 8.02 | 8.020 |
| mt11var009 | l | Líquido limpiador para pegado mediante adhesivo de tubos y accesorios de PVC. (material) | 0.004 | 16.54 | 0.066 |
| mt11var010 | l | Adhesivo para tubos y accesorios de PVC. (material) | 0.002 | 22.91 | 0.046 |
| mo008 | h | Oficial 1ª fontanero. (mano de obra) | 0.216 | 20.48 | 4.424 |
| mo107 | h | Ayudante fontanero. (mano de obra) | 0.216 | 18.88 | 4.078 |
| % | % | Costes directos complementarios | 2 % | 16.634 | 0.333 |
|  |  | Costes directos |  |  | 16.967 |

Residuos:
- colocación: mt36vpn010a Válvula de ventilación de PVC, de 40 mm de diámetro; factor de residuo 0.0273378

## Recursos

**mt36vpn010a** Ud Válvula de ventilación de PVC, de 40 mm de diámetro
Datos técnicos: Coste energético 6.084 MJ; Emisión de CO2 0.323 kg; Código LER 17 02 03; Masa del elemento 0.074 kg; Volumen 0.000123 m3
Residuos:
- embalaje: re150101 Envases de papel y cartón. (componente de residuo); rendimiento 0.035 kg; Código LER 15 01 01; Masa del elemento 1 kg; Volumen 0.001333 m3
