# Bote sifónico

- Propiedad del archivo: CYPE Ingenieros S.A.
- Formato: FIEBDC-3/2016
- Programa: Generador de precios de la construcción. CYPE Ingenieros, S.A.
- Fecha: 11/03/2022
- Divisa: EUR
- Costes indirectos: 3 %
- IVA: 21 %

## I Instalaciones

### IS Evacuación de aguas

#### ISD Derivaciones individuales

**ISD008** Ud Bote sifónico.
Bote sifónico de PVC, B-S "ADEQUA", de 110 mm de diámetro, con cinco entradas de 40 mm de diámetro y una salida de 50 mm de diámetro, con tapa ciega de acero inoxidable, colocado superficialmente bajo el forjado. Incluso prolongador, líquido limpiador y adhesivo para tubos y accesorios de PVC.
Incluye: Presentación en seco de los tubos. Montaje, conexionado y comprobación de su correcto funcionamiento. Realización de pruebas de servicio.
Criterio de medición de proyecto: Número de unidades previstas, según documentación gráfica de Proyecto.
Criterio de medición de obra: Se medirá el número de unidades realmente ejecutadas según especificaciones de Proyecto.

| Código | Ud | Descripción | Rendimiento | Precio | Importe |
|---|---|---|---|---|---|
| mt36bsq010a | Ud | Bote sifónico de PVC, B-S "ADEQUA", de 110 mm de diámetro, con cinco entradas de 40 mm de diámetro y una salida de 50 mm de diámetro, con tapa ciega de acero inoxidable. (material) | 1 | 13.02 | 13.020 |
| mt36tiq010qd | m | Tubo multicapa de PVC, serie B, según UNE-EN 1453-1, resistente al fuego (reacción al fuego clase B-s1, d0 según UNE-EN 13501-1), "ADEQUA", de 110 mm de diámetro y 3,2 mm de espesor, color gris RAL 7037, 3 m de longitud nominal, con embocadura, junta pegada, con el precio incrementado el 15% en concepto de accesorios y piezas especiales. (material) | 0.7 | 10.9 | 7.630 |
| mt11var009 | l | Líquido limpiador para pegado mediante adhesivo de tubos y accesorios de PVC. (material) | 0.04 | 16.54 | 0.662 |
| mt11var010 | l | Adhesivo para tubos y accesorios de PVC. (material) | 0.08 | 22.91 | 1.833 |
| mo008 | h | Oficial 1ª fontanero. (mano de obra) | 0.27 | 20.48 | 5.530 |
| mo107 | h | Ayudante fontanero. (mano de obra) | 0.135 | 18.88 | 2.549 |
| % | % | Costes directos complementarios | 2 % | 31.224 | 0.624 |
|  |  | Costes directos |  |  | 31.848 |

Residuos:
- colocación: mt36tiq010qd; factor de residuo 0.0738267

## Recursos

**mt36bsq010a** Ud Bote sifónico de PVC
Datos técnicos: Coste energético 46.811 MJ; Emisión de CO2 5.640 kg
Residuos:
- embalaje: re150101 Envases de papel y cartón. (componente de residuo); rendimiento 0.036 kg; Código LER 15 01 01; Masa del elemento 1 kg; Volumen 0.001333 m3

**mt36tiq010qd** m Tubo multicapa de PVC
Datos técnicos: Coste energético 98.705 MJ; Emisión de CO2 7.488 kg; Código LER 17 02 03; Masa del elemento 1.61 kg; Volumen 0.002683 m3
Residuos:
- embalaje: re170201 Madera. (componente de residuo); rendimiento 0.201 kg; Código LER 17 02 01; Masa del elemento 1 kg; Volumen 0.000909 m3
- embalaje: re170203 Plástico. (componente de residuo); rendimiento 0.001 kg; Código LER 17 02 03; Masa del elemento 1 kg; Volumen 0.001667 m3
